# Erweiterung Grundschule Am Grünen Kamp
Angebotsaufforderung (GAEB 90, DA83)
DV-Nummer: P22-04
Währung: EUR
Auftraggeber: Stadt Delmenhorst, Fachbereich 60/61, Am Stadtwall 1, 27749

## Malerarbeiten
Datum: 17.09.26

*Hinweis*
0.1 Angaben zur Baustelle
0.1.1 Lage der Baustelle, Umgebungsbedingungen,
Zufahrtsmöglichkeiten und Beschaffenheit der Zufahrt
sowie etwaige Einschränkungen bei ihrer Benutzung.
Die Adresse der Baustelle lautet Am Grünen Kamp 25
27749 Delmenhorst. Die Erschließung der Baustelle
erfolgt über die Straße Am Grünen Kamp. Die Straße ist
eine schmale Wohn- und Nebenstraße. Die
Haupterschließung erfolgt über die zweispurige
Cramerstraße in die Straße Am Grünen Kamp. Die Straße
ist für den Verkehr in beide Richtungen nutzbar.

Die Arbeiten werden im laufenden Schulbetrieb
ausgeführt. Einschränkungen, die durch diesen
Sachverhalt entstehen, sind bei der Kalkulation zu
berücksichtigen, siehe Pkt. 0.2.2.

0.1.2 Besondere Belastungen aus Immissionen sowie
besondere klimatische oder betriebliche Bedingungen.

Wegen der Lage der Baustelle ist bei der Ausführung
unbedingt zu berücksichtigen, dass durch die Arbeiten
jegliche Immissionen wie Staub, Gase und Gerüche, Lärm,
Erschütterungen usw. auf das technisch
mögliche Mindestmaß beschränkt werden.
Immissionsrichtwert für Lärm ist Tags (7 bis 20 Uhr)
60dB / nachts (20 bis 7 Uhr) 45dB, jeweils 50 cm vor
dem geöffneten Fenster der benachbarten Gebäude
gemessen! Die Sicherheit auf der Baustelle ist
weitestmöglich zu fördern und jegliche von der
Baustelle ausgehende Gefahren für Passanten und
benachbarte Gebäude auszuschliessen. Darüber hinaus
sind schulbetriebliche Interessen wie ungehinderter
Zuwegung, Belichtung, Vermeidung von Verschmutzungen,
von Erschütterungen und von Lärmbelästigung besondere
Rücksicht einzuräumen.

0.1.3 Art und Lage der baulichen Anlagen, z.B. auch
Anzahl und Höhe der Geschosse.

Bei dem Erweiterungsbau für die Grundschule Am Grünen
Kamp handelt es sich um ein zweigeschossiges
Schulgebäude mit Dachgeschoss als Technikzentrale. Im
nördlichen Gebäudeteil befindet sich eine Einfeldhalle
mit einer lichten Geschosshöhe von ca. 7,20m. Das
Erdgeschoss weist eine lichte Raumhöhe von ca. 3,20m,
das 1. Obergeschoss von ca. 3,00m und die Technik-/
Lüftungszentrale, die sich auf dem Dach des 1.
Obergeschosses befindet, von ca. 3,35m auf.
Zur Verbesserung der Belichtung gibt es ein längliches
Dachoberlicht, das als Lichtschacht bis ins Erdgeschoss
hinunter reicht. Es gibt eine begehbare Dachfläche, die
begrünt und mit einer Photovoltaik-Anlage ausgestattet
wird.
Der Neubau passt sich an die vorhandene
Bebauungsstruktur an. Er setzt sich aus zwei
rechteckigen Gebäudeteilen zusammen. Die Äußeren
Abmessungen der zusammenhängenden Gebäudeteile (Breite
x Tiefe) liegen bei ca. 29,33m x 28,74m und ca. 42,79m
x 15,50m. Die Fassade wird mit Verblendmauerwerk
gestaltet.
Im Erdgeschoss liegt ein großer Speiseraum, eine
Schulbücherei sowie eine Sporthalle mit Umkleiden und
Geräteraum. Der Sporthallenbereich und der Speiseraum
haben jeweils einen eigenen Zugang nach außen. Das 1.
Obergeschoss enthält eine Lernlandschaft,
Unterrichtsräume und Lehrerräume. Im 2.Obergeschoss
werden die Lüftungsgeräte untergebracht.

0.1.6 Art, Lage, Maße und Nutzbarkeit von
Transporteinrichtungen und Transportwegen, z.B.
Montageöffnungen.
Es wird ein Aussenaufzug am Gerüst für die
Ausbaugewerke bereitgestellt. Die Gerüststellung
erfolgt schrittweise, dem Baufortschritt entsprechend.
Kräne und Hebefahrzeuge für eigene Arbeiten sind Sache
des AN und in die Einheitspreise mit einzukalkulieren.

0.1.7 Lage, Art, Anschlusswert und Bedingungen für das
Überlassen von Anschlüssen für Wasser, Energie und
Abwasser.
Baustrom und Bauwasser werden dem AN kostenlos zur
Verfügung gestellt. Der Transport der Medien von dem
Anschluss zu den eigentlichen Verwendungsstellen muss
der Auftragnehmer als Nebenleistung in seine Preise
einkalkulieren.

0.1.8 Lage und Ausmaß der dem Auftragnehmer für die
Ausführung seiner Leistungen zur Benutzung oder
Mitbenutzung überlassenen Flächen und Räume.
Die Lagerflächen und die Aufstellflächen für die
Container innerhalb der Baustelle sind dem
Baustelleneinrichtungsplan zu entnehmen und mit der
Bauleitung abzustimmen. Die Ausstattung mit Containern
für Aufenthalt und Büronutzung (z.B. Polier oder
Baubesprechungen) sowie die Versorgung mit notwendigen
Medien sind Sache des Auftragnehmers. Die Container
müssen geordnet und entsprechend dem
Baustelleneinrichtungsplan auf dem Grundstück
aufgestellt werden. Änderungen sind im Vorfeld von der
Bauleitung genehmigen zu lassen.

0.1.14 Art und Umfang des Schutzes von Bäumen,
Pflanzenbeständen, Vegetationsflächen, Verkehrsflächen,
Bauteilen, Bauwerken, Grenzsteinen und dergleichen im
Bereich der Baustelle.
Der Schutz der vorhandenen Bäume wurde im Rahmen einer
Begehung mit der Stadt festgelegt und entsprechende
Ergebnisse im LV berücksichtigt.

0.1.18 Bestätigung, dass die im jeweiligen Bundesland
geltenden Anforderungen zu Erkundungs- und
gegebenenfalls Räumungsmaßnahmen hinsichtlich
Kampfmitteln erfüllt wurden.
Bei den Arbeiten auf dem Gelände, speziell bei den
Erdarbeiten sowie den Arbeiten zur Gründung wird kein
Kampfmittelräumdienst zugegen sein, um die Arbeiten
überwachen. Sondierungen sind abgeschlossen und es
besteht hierzu kein Handlungsbedarf.

0.1.19 Gemäß der Baustellenverordnung getroffene
Maßnahmen.
Der Auftraggeber hat für das Bauvorhaben einen Arbeits-
und Gesundheitsschutzkoordinator eingesetzt, der die
Einhaltung der Sicherheits- und Gesundheitsvorschriften
überwacht.

*Hinweis*
0.2 Angaben zur Ausführung
0.2.1 Vorgesehene Arbeitsabschnitte,
Arbeitsunterbrechungen und Arbeitsbeschränkungen nach
Art, Ort und Zeit sowie Abhängigkeit von Leistungen
anderer.
Arbeitsunterbrechungen/ -beschränkungen nach Art, Ort
und Zeit. Zur Überwachung des Baufortschritts hat der
Auftraggeber einen detaillierten Bauzeitenplan
ausgearbeitet. Wesentliche Termine werden dabei als
Vertragsfristen festgeschrieben.

0.2.2 Besondere Erschwernisse während der Ausführung,
z. B. Arbeiten in Räumen, in denen der Betrieb
weiterläuft, Arbeiten im Bereich von Verkehrswegen oder
bei außergewöhnlichen äußeren Einflüssen.
Die Arbeiten werden im laufenden Schulbetrieb
ausgeführt. Einschränkungen durch diesen Sachverhalt
sind bei der Kalkulation zu berücksichtigen. Es ist
sicherzustellen, dass Schulnutzer nicht versehentlich
in den Baustellenbereich geraten können. Wird vom AN
der Bauzaun geöffnet, sind geeignete Maßnahmen zu
ergreifen, dass Unbeteiligte nicht in den
Baustellenbereich gelangen.

Während der nachfolgenden Schulunterrichtszeiten sind
la¨rmintensive Arbeiten, wie Abbrechen, Stemmen,
Bohren usw. nach Möglichkeit zu vermeiden. Die
Anlieferung oder Abfuhr von Baumaterial hat außerhalb
der
Pausenzeiten, außerdem nicht zu Schulende oder
Schulbeginn zu erfolgen. Diese Zeiten sind bei allen
Arbeiten einzukalkulieren.
Anlieferungen dürfen generell nur mit Einweisung
erfolgen.
Alle Arbeiten im Außenbereich sowie alle Arbeiten in
den Pausenzeiten sind mit besonderer Wachsamkeit
auszuführen. Auf den Betrieb der Grundschule Am Grünen
Kamp sowie auf den Betrieb der nahe gelegenen
Tagesgruppe Am Grünen Kamp ist besondere Rücksicht zu
nehmen.

Unterrichtszeiten Grundschule (teilgebundene
Ganztagsschule) Mo-Fr:
Schulbeginn ist um 07:45 Uhr.

07:45 Uhr bis 09:45 Uhr Unterricht
09:45 Uhr bis 10:15 Uhr Pause
10:15 Uhr bis 11:45 Uhr Unterricht
11:45 Uhr bis 12:45/13:30 Uhr Pause
13:30 Uhr bis 15:45 Uhr Unterricht
Am Nachmittag (ab 14:15 Uhr bzw. 15:00 Uhr) finden ggf.
kurze Wechselpausen und AG Pausen statt.

Schulschluss ist in der Regel um 15:45 Uhr

Betreuungszeiten Tagesgruppe (gegenüberliegende
Straßenseite) Mo-Fr:
12:00 Uhr bis 17:00 Uhr

Weiter ist, je nach Baustellenfortschritt, mit
Arbeitsunterbrechungen und mehreren Anfahrten zu
rechnen. Dieser Umstand ist in die Einheitspreise mit
einzukalkulieren. Erneute Anfahrten und
Arbeitsunterbrechungen, die aus einem normalen
Baustellenablauf resultieren, werden nicht gesondert
vergütet. Bei gestörtem Bauablauf besteht ein Anspruch
auf Vergütung erneuter Anfahrten und
Bauzeitverlängerung nur, wenn dieser vor Ausführung der
betreffenden Arbeiten angemeldet und vom AG bestätigt
wurde. Nachträgliche Forderungen werden nicht
akzeptiert.

0.2.3 Besondere Anforderungen für Arbeiten in
kontaminierten Bereichen, gegebenenfalls besondere
Anordnungen für Schutz- und Sicherheitsmaßnahmen.
Der Auftraggeber übernimmt keine Durchführung
erforderlicher Maßnahmen gemäß Pkt.01.1.1 Angaben zur
Baustelle. Schutz- und Sicherheitsmaßnahmen durch vom
AN erwirkte verkehrsrechtliche Genehmigungen liegen in
der Verantwortung des AN.

0.2.4 Mitbenutzung fremder Gerüste, Hebezeuge, Aufzüge,
Aufenthalts- und Lagerräume, Einrichtungen und
dergleichen durch den Auftragnehmer.
Das Gerüst steht zur Mitbenutzung über den Zeitraum der
Maßnahme zur Verfügung.
Kräne, Hebefahrzeuge und ähnliches für eigene Arbeiten
sind Sache des AN und in die Einheitspreise mit
einzukalkulieren.

*Hinweis*
Inhaltsverzeichnis:
1. Ergänzungen zur Baustelle
2. Zusätzliche Kalkulationsgrundlagen
3. Pläne / Gutachten
4. Sonstiges

1. Ergänzungen zur Baustelle
1.1 Bauablaufplan / Personaleinsatz
Der AN hat zur Bauvorbesprechung einen eigenen
Bauablaufplan vorzulegen, der mit den vorgesehenen
Kapazitäten (Personal, Gerätschaften) unterlegt ist.
Die Kolonnenstärken müssen dabei sowohl mit den
kalkulierten Leistungsansätzen als auch mit den
vorgegebenen Bauzeiten des beiliegenden Bauzeitenplans
korrespondieren. Es muss plausibel werden, dass der AN
mit den ihm zur Verfügung stehenden Mitteln die Bauzeit
einhält. 10 Tage vor Arbeitsbeginn sind unaufgefordert
jeweils der deutschsprachige Bauleiter und
Stellvertreter für das Bauvorhaben zu benennen ggf.
auch für den anzumeldenden Nachunternehmer. Ebenfalls
10 Tage vor Arbeitsbeginn sind ggf. erforderliche
Vorsorgeuntersuchungen und Nachweise der Sach- und
Fachkunde des Personals sowie falls erforderlich ein
Geräteeinsatzplan inkl. Prüfzeugnissen vorzulegen.

1.2 Bautagesberichte
Für jeden Arbeitstag ist ein Bericht zu erstellen. In
den von der ausführenden Firma zu führenden Berichten
sind mind. folgende Angaben zu tätigen: Witterung,
Temperatur, Anzahl der Arbeitskräfte, Einsatz von
Großgeräten, Zu- und Abgang von Hauptbaustoffen,
Baufortschritt, Unterbrechung oder Behinderung der
Arbeiten, Ausführungsort der Arbeiten (z.B.
Raumnummer). Bautagesberichte sind täglich der
Bauleitung zur Verfügung zu stellen, ein Anspruch auf
Gegenzeichnung besteht nicht.

1.3 Bauschild / Werbung
Der Bauherr erstellt ein Bauschild. Der Auftragnehmer
hat nicht das Recht, eigene Werbeschilder anzubringen
bzw. aufzustellen.

1.5 Witterung
Grundsätzlich gelten die Verarbeitsrichtlininen der
Produkthersteller sowie deren Einbaurichtlinien.
Abhängig hiervon kann es aufgrund von
Witterungsumständen zu Einschränkungen und
Verzögerungen im Bauablauf kommen, die, sofern der AN
nachweislich nicht andere Arbeiten vorziehen oder
seinen Personaleinsatz verstärken kann, zu einer
Fristverlängerung führen können. Eventuelle
Verzögerungen sind der Bauleitung unverzüglich
mitzuteilen. Bei fehlender Mitwirkung entfällt der
Anspruch auf eine Fristverlängerung. In §6 VOB/B wird
definiert, ab wann eine Behinderung durch die
Witterungsverhältnisse vorliegt.

1.8 Baubesprechungen
 Der AN verpflichtet sich mit Angebotsabgabe zur
Teilnahme an den wöchentlich stattfindenden
 Baubesprechungen. Die Baubesprechungen beginnen zum
angegebenen Termin. Eine Vergütung der
 Teilnahme erfolgt nicht. Das Ergebnis der Gespräche
wird von der Objektüberwachung in Protokollen
 festgehalten. Einsprüche sind spätestens in der
nachfolgenden Sitzung geltend zu machen.

1.11 Baustellensicherung und Unfallschutz
Da ein Bauzaun gestellt wird ist darauf zu achten, dass
die Baustelle bei Betreten und Verlassen
ordnungsgemäß geschlossen und gesichert wird, um
Unbefugten den Zutritt zu verwehren und
Unfallgefahren abzuwehren. Der Auftragnehmer hat
selbständig für die Einhaltung der
Unfallschutzvorschriften durch seine Mitarbeiter zu
sorgen. Zu beachten sind insbesondere die
Unfallverhütungsvorschriften,
bauberufsgenossenschaftlichen Vorschriften,
Gerüstverordnung, Vorschriften
der Aufsichtsbehörden, baurechtliche Bestimmungen,
Feuer-, Gewerbe-, Verkehrs und
Gesundheitspolizeiverordnungen, örtliche Vorschriften,
Vorschriften des Bau und Nachbarschaftsrechts,
technische Bedingungen der Strom-, Gas und
Wasserlieferwerke.

2. Zusätzliche Kalkulationsgrundlagen
2.1 Urkalkulation
Der AN hat auf Verlangen des Auftraggebers die
Preisermittlung (Urkalkulation) in einem verschlossenen
Umschlag zur Aufbewahrung zu übergeben. Dies gilt auch
für Nachunternehmerleistungen.

2.2 Nachträge
Die Erstellung von ggf. erforderlichen
Nachtragsangeboten inkl. Verfassen der dazugehörigen
Leistungstexte erfolgt durch den Auftragnehmer. Der
Mehraufwand für diese Leistung wird nicht gesondert
vergütet.

3. Pläne / Gutachten
3.1 Werkpläne
Der Auftragnehmer hat die ggf. von ihm anzufertigenden
Werkpläne unaufgefordert so rechtzeitig dem Architekten
zur Prüfung vorzulegen, dass durch erforderliche
Änderungen zur Freigabe, deren Überarbeitung und
abschließende Freigabe innerhalb einer angemessenen
Frist keine Verzögerungen bei der Ausführung entstehen
können. Fehlende Vorleistungen zur Erstellung der
Werkpläne sind rechtzeitig anzumelden.

3.2 Gutachten
Relevante Gutachten werden dem LV als Anlage
hinzugefügt und sind für die Kalkulation und Ausführung
zu berücksichtigen.

3.3 Planversand
Auszuhändigende Pläne: Die Vergabe der Pläne erfolgt
ausschließlich in digitaler Form über eine
Internetplattform. Die Einheitspreise des LVs sind
derart zu kalkulieren, dass die Kosten, die dem AN für
das eigenständige Plotten bzw. Vervielfältigen der
Pläne entstehen, durch das Angebot abgedeckt sind. Der
AN hat dafür zu sorgen, dass die Pläne rechtzeitig auf
der Baustelle jeweils in der aktuellsten Fassung
vorliegen.

4. Sonstiges
4.1 Baubesprechungen
Die Baubesprechungen sind ab zwei Wochen vor und bis
zwei Wochen nach der im Bauzeitenplan und allen danach
angepassten Bauzeitenplänen angegebenen
Ausführungszeiträume verpflichtend wöchentlich durch
den deutschsprachigen Bauleiter oder seinen
deutschsprachigen Stellvertreter wahrzunehmen.

*Hinweis*
Allgemeine Vorbemerkungen

Die Ausführungsbeschreibungen und
Hinweise im nachfolgenden Teil der
Vorbemerkungen sind Bestandteil der
Einheitspreise / des Angebotes und
werden nicht gesondert vergütet.
Für das Angebot ist in jedem Fall die
beiliegende Leistungsbeschreibung
auszufüllen.
Ausdrücklich wird darauf hingewiesen,
dass sich der Auftragsnehmer(AN) vor
Angebotsabgabe über die örtlichen
Verhältnisse und die ausgeschriebenen
Arbeiten eigenverantwortlich zu
informieren hat.
Spätere Ansprüche,die aus Unkenntnis
resultieren, werden nicht anerkannt.
Die Preise beinhalten die Herstellung der
kompletten Leistung. Dieses umfasst
auch die Lieferung aller Stoffe und
Bauteile, einschl. Abladen und Lagern auf
der Baustelle, Transporte, Vorbereitungs-
und Nebenarbeiten.
Die Preise beinhalten auch die
Vermessungsleistungen, soweit sie der
AN zur Durchführung seiner Leistungen
zu erbringen hat.
Leistungen, die nicht im Auftrag erhalten
sind, können erst nach einer schriftlichen
Anordnung durch den Auftragsgeber
(AG) ausgeführt werden.
Vor Beginn der Arbeiten sind die
notwendigen Maße und baulichen
Vorraussetzungen vom AN
eigenverantwortlich vor Ort zu prüfen und
auf Übereinstimmung mit den
Ausführungsunterlagen zu prüfen.
Konstruktions-bzw. Massenänderungen
sind vom AN beim AG schriftlich
anzuzeigen.
Vor Ausführungsbeginn hat der AN alle
Ausführungsbedenken dem AG schriftlich
anzuzeigen (z.B. mangelnde
Fremdleistungen etc.).
Der Bieter hat Ausführungsbedenken die
er im Rahmen der Angebotserstellung
erkennt mit Abgabe seines Angebotes
anzuzeigen.
Baustellenbedingte
Arbeitsunterbrechungen, ein
mehrmaliges Anrücken zur Baustelle,
Veränderungen der vorgesehenen
Arbeitsabschnitte oder
Arbeitsbeschränkungen sind im Rahmen
der Ausführung und Kalkulation zu
berücksichtigen.
Witterungsbedingte
Arbeitsunterbrechungen berechtigen
nicht zu Mehrforderungen.
Die Grundlage für die Abrechnung der
erbrachten Leistungen sind die
Ausführungs- bzw. Werkpläne des AG.
Mit der Leistungsfertigstellung sind die
Dokumentationsunterlagen
nach Gliederung des AG zu übergeben.
Vor Beginn sind vom Arbeitnehmer die
Zulassung/Datenblätter
Verarbeitungsrichtlinien etc. der
Bautoffe/Produkte vorzulegen.
Die Konstruktion sowie die technische
Ausführung muss den anerkannten
Regeln der Technik entsprechen.
Mit den im Leistungsverzeichnis
enthaltenen Arbeiten über Bauart,
Bauteil, Baustoffe und Abmessungen
gelten auch der Herstellungsvorgang und
der Ablauf bis zur fertigen Leistung unter
Zugrundelegung der anerkannten Regeln
der Technik
und der Ausführungsbestimmungen der
DIN-Normen als beschrieben.
Hierbei bedeutet Bauart: das Herstellen
durch Zusammenfügen der Baustoffe
und Bauteile bis zur fertigen Leistung.
Zur Vermeidung von Verschmutzungen
und Beschädigung sind geeignete
Schutzmaßnahmen durchzuführen.
Besondere Sorgfalt ist auf das Abdecken
von Glasflächen und lackierten Bauteile
zu verwenden.
Alle Schutzmaßnahmen sind bis zur
Abnahme zu unterhalten und kurz vor der
Abnahme bzw. nach Aufforderung durch
die Bauleitung zu entfernen.
Beschädigungen am Bestand und an
Fremdgewerken, die durch den AN
verursacht werden sind durch das
gewährleistungstragende Unternehmen
fachgerecht zu beheben. Entstehende
Verschmutzungen sind fachgerecht zu
beseitigen.
Die verwendeten Materialien dürfen keine
gesundheitsschädlichen Stoffe enthalten
oder in Verbindung untereinander
gesundheitsschädliche Reaktionen
verursachen. Restmaterial, Verschnitt,
Verpackungsmaterial etc. ist täglich vom
AN von der Baustelle zu entfernen. Die
einschlägigen Vorschriften über die
Entsorgung von Müll und Sondermüll sind
streng einzuhalten. Sollte dieses nach
einmaliger Aufforderung durch AG nicht
erfolgen, wird der AG die Beseitigung
kostenpflichtig für den AN vornehmen.
Alles Lagergut muss ordentlich,
übersichtlich und materialgerecht
gelagert werden. Sämtliche Materialien
sind gemäß Herstellervorschriften zu
liefern und zu lagern sowie gegen
Feuchtigkeit zu schützen.
Stundenlohnarbeiten bedürfen in jedem
Fall der Genehmigung durch die
Bauleitung bzw. den Bauherren.
Entstehende Mehrkosten die den
Nachfolgegewerken bedingt durch
unsachliche Ausführung oder verspätete
Mängelbeseitigung entstehen, gehen
ebenfalls zu Lasten des Auftragnehmers.
Der Auftragnehmer übernimmt die volle
Verantwortung für die Sicherheit seiner
Baustelle, Tauglichkeit und
Betriebssicherheit eigener und
mitzubringender Geräte, Gerüste und
sonstiger Baustelleneinrichtungen, sowie
die Überwachung der Einhaltung aller
einschlägigen
Arbeitsschutzbestimmungen.
Auf der Baustelle lagert das Material bis
zur Übergabe der Anlage bzw.
Schlussabnahme der Arbeiten auf
alleinige Verantwortung des
Auftragsnehmers.
Mit den am Bau tätigen Firmen ist ein
gutes Einvernehmen herzustellen. Für
alle Beschädigungen, Verschmutzungen
und sonstigen Sach- und
Personalschäden, welche durch den AN
bzw. seine Mitarbeiter oder vom AN
beauftragten Personen verursacht
werden, haftet der Auftragnehmer auch
Dritten gegenüber.
Muss die Ausführung der Arbeiten,
bedingt durch Witterungseinflüsse oder
aus anderen Gründen unterbrochen
werden, berechtigt dies nicht zu
Mehrforderungen. Die Tätigkeit anderer
Firmen an der Baustelle und damit
einhergehende Behinderungen im
baustellenüblichen Umfang sind zu
berücksichtigen.
Die Abrechnung der Arbeiten erfolgt nach
den tatsächlichen, örtlich gemeinsam mit
der Bauleitung gemessenen Leistungen.
Für die Schlussrechnung sind
Bestandspläne mit prüffähigen
Massenberechnungen bei der Bauleitung
einzureichen. Rechnungslegung erbitten
wir in zweifacher Ausfertigung .
Grundlage für die Abrechnung der
erbrachten Leistungen sind die
Ausführungs- bzw. Werkpläne des AG.
Das Beräumen von Flächen vor
Ausführung der eigenen Leistung ist in
die Einheitspreise mit einzukalkulieren.

*Hinweis*
Maler- und Lackierarbeiten  DIN 18 363

Zusätzliche Technische Vertragsbedingungen zur VOB/C
ATV

Allgemein
Maßgebend für die Ausführung und das Angebot sind die
Verdingungsordnung für Bauleistungen VOB, Teil C,
neueste Fassung.

1. Ausführung
Sämtliche Anstriche sind im Streich- oder Rollverfahren
herzustellen. Nur im Einzelfall und nach Abstimmung mit
dem AG sind Spritzverfahren möglich. Die Ausführung der
Malerarbeiten erfolgt im Allgemeinen zeitversetzt nach
Verlegung der Bodenbeläge.

2. Werksvorschriften
Verarbeitungsvorschriften und Empfehlungen des
betreffenden Herstellers sind im Rahmen unserer
Qualitätsanforderung bzw. Ausschreibung zu
berücksichtigen.

3. Stoffeigenschaften
Die ausgeschriebenen stoffartbedingten Eigenschaften
der Anstrich- und Beschichtungssysteme bzw. von Belägen
sind zu gewährleisten bzw. zu garantieren, auch wenn
diese in Standard-Normen nicht vorliegen.
Im Untergrund zu verwendende Stoffe dürfen das
Gesamtsystem nicht beeinträchtigen.
Trifft der AN auf Vorleistungen anderer Unternehmer,
hat er eigenverantwortlich die entsprechenden
Materialangaben zu besorgen, um die Verträglichkeit des
Anstriches auf vorhandenem Untergrund zu gewährleisten.

4. Gebinde
Die zur Verarbeitung bestimmten Stoffe sind in ihren
Original-Gebinden oder -Verpackungen an der Baustelle
anzuliefern.

5. Oberflächeneffekte
Farbton- und Glanzgradangaben erfolgen durch die
Objektüberwachung des Arbeitgebers.

6. Grundierungen
Soweit nicht abweichend ausgeschrieben und z. B. für
Folgeanstriche unschädlich, ist auf rohem Gipskarton
oder Gipsputz vorrangig mit geeignetem Grundierfirnis
und auf NE-Metall z. B. mit metallreaktivem Wash-Primer
zu grundieren, einschl. entfetten mit Industriereiniger
und schleifen.

7. Metallvorbehandlungen
Bei Korrosions-Schutzarbeiten an Stahl und Eisen ist
die Anwendung von chemischen Stoffen zur sogenannten
Rostumwandlung unzulässig. Zu streichende bzw. zu
beschichtende NE- und glatte E-Metalloberflächen sind
grundsätzlich anzurauhen.

8. Strahlarbeiten
Strahlmittel, die Schadstoffe (z. B. Quarzsand oder
silikogenen Staub) enthalten oder entwickeln, dürfen
nur vorbehaltlich mit Genehmigung des
Gewerbeaufsichtsamtes angewandt werden.

9. Montageschienen
Einputzschienen oder dergl. sind während der Anstrich-
oder Beschichtungsausführung z. B. mit Klebebändern zu
schützen.

10. Reinigung
Bei Reinigungsarbeiten sind nur Stoffe und Hilfsmittel
zu verwenden, welche den Untergrund und die Oberflächen
sowie den angrenzenden Bereich nicht schädigen oder
beeinträchtigen.

Für die notwendigen Reinigungs-, Entschichtungs- und
Entsorgungsarbeiten wird auf die gültigen Gesetze,
örtlichen Verordnungen, Satzungen und
Transportbestimmungen verwiesen. Diese sind
bei den zuständigen Behörden zu erfragen. Behördliche
Forderungen und Auflagen sind, soweit nicht besonders
beschrieben, entsprechend zu berücksichtigen.

11. Materialreste
Farb- oder andere Schadstoffe dürfen nicht in Abort-
und Abflussleitungen des Gebäudes oder anderweitig in
die Kanalisation gelangen.

12. Haftfestigkeit
Die Verbundhaftfestigkeit von Anstrichen und flüssigen
Beschichtungsstoffen ist erfüllt, wenn sich bei
einfachen Kreuzschnittprüfungen nach vorgeschriebener
Trocknungszeit unter Anwendung von stabilisiertem
Baumwollklebeband keine Stoffe abziehen lassen.
Nach Beendigung sämtlicher Arbeiten sind auf besonderen
Hinweis der Bauleitung noch einmal sämtliche Flächen zu
prüfen und gegebenenfalls auszubessern. Diese
Reparaturen sind Mängelbeseitigungen und gehören zur
Gesamtleistung. Es erfolgt hierfür keine gesonderte
Vergütung.

13. Nebenleistungen
Nebenleistungen sind Abnehmen und Wiederanbringen von
einzelnen Schalter- und Steckdosenabdeckungen,
Türbeschlägen etc. sowie sämtliche Maßnahmen zum
wirksamen Schutz von Bauteilen.

14. Materialliste
Der AN verpflichtet sich, dem AG nach Abschluss der
Arbeiten eine Baustellenmaterialliste zu übergeben mit
den Angaben über Fabrikat, Hersteller und
Verwendungszweck, um zu einem späteren Zeitpunkt
farbengleiche Mischung und Herstellung nachbestellen zu
können. Es sind für geringfügige Ausbesserungen
ausreichend Restfarben zu hinterlassen.

15. Angabe zur Ausführung
Vorgesehene Arbeitsabschnitte
Vor Baubeginn ist die Montagereihenfolge, ggf. mit
Unterbrechungen, mit der örtlichen Bauleitung
abzustimmen. Zur Koordinierung und Überwachung des
Baufortschrittes wird ein Bauzeitenplan durch die
Bauleitung erstellt. Dabei liegt die Entscheidung über
Angemessenheit der jeweiligen Einzelfristen beim AG
bzw. Bauleitung.

16. Hinweis
Die Farben müssen  emissionsarm sein!
Die Produkte müssen das Zeichen "Blauer Engel" oder
"Grünes Kleeblatt" tragen.

17. Muster
Vor Ausführung sind je drei Musterflächen Abmessung ca
1m/1m zu erstellen für Malerarbeiten Wände in weiß und
farbig, sowie für Lackierarbeiten auf Stahlzargen,
Handmuster in DIN A3 Muster.

### Titel 01 Malerarbeiten

#### Untertitel 01.01 Allgemeines

**01.01.1 Revisionsunterlagen**
Revisionsunterlagen für sämtliche eingebaute Produkte
2-fach in Papierform sowie 1-fach in digitaler
Ausfertigung übergeben. Die Revisionsunterlagen
umfassen beispielsweise:

- Fachbauleitererklärung
- Fachunternehmererklärung
- Allgemeine bauaufsichtliche Zulassungen
- Allgemeines bauaufsichtliches Prüfzeugnisse
- Verwendbarkeitsnachweise von Bauprodukten im
Einzelfall
- Übereinstimmungsnachweise
- Übereinstimmungserklärungen des Herstellers
- Übereinstimmungszertifikate
- Technische Datenblätter

Die Übergabe an die Bauleitung muss für alle o.g.
Unterlagen im Vorfeld VOR der jeweiligen ersten
Verwendung im Bauvorhaben erfolgen.
Menge: 1,000 Psch

**01.01.2 Aufbauen Fahrbare Arbeitsbühne bis 3,80m**
Liefern und Aufbauen fahrbare Arbeitsbühne DIN EN
1004-1, Arbeitshöhe bis 3,8m, im Gebäude.
Einsatzort EG/OG1
Untergrund Linoleum/Fliesen auf schw. Estrich.
Schutzmaßnahmen sind einzukalkulieren.
Menge: 1,000 St

**01.01.3 Abbauen Fahrbare Arbeitsbühne bis 3,80m**
Abbauen und Abtransportieren fahrbare Arbeitsbühne DIN
EN 1004-1, Arbeitshöhe bis 3,8m
Einsatzort EG/OG1
Untergrund Linoleum/Fliesen auf schw. Estrich.
Schutzmaßnahmen sind einzukalkulieren.
Menge: 1,000 St

**01.01.4 Gebrauchsüberlassung Fahrbare Arbeitsbühne bis 3,80m**
Gebrauchsüberlassung für fahrbare Arbeitsbühne DIN EN
1004-1,
Arbeitshöhe bis 3,8m
Einsatzort EG/OG1
Untergrund Linoleum/Fliesen auf schw. Estrich.
Schutzmaßnahmen sind einzukalkulieren.

Positionsmenge = Produkt aus

Stück (Gebrauchsüberlassungsmenge)
mal
Woche (Gebrauchsüberlassungsdauer)
Menge: 25,000 StWo

**01.01.5 Aufbauen Fahrbare Arbeitsbühne bis 6,90m**
Liefern und Aufbauen fahrbare Arbeitsbühne DIN EN
1004-1, Arbeitshöhe bis 6,9m, im Gebäude.
Einsatzort Sporthalle
Untergrund Sportboden
Schutzmaßnahmen sind einzukalkulieren.
Menge: 1,000 St

**01.01.6 Abbauen Fahrbare Arbeitsbühne bis 6,90m**
Abbauen und Abtransportieren fahrbare Arbeitsbühne DIN
EN 1004-1, Arbeitshöhe bis 6,9m
Einsatzort Sporthalle
Untergrund Sportboden
Schutzmaßnahmen sind einzukalkulieren.
Menge: 1,000 St

**01.01.7 Gebrauchsüberlassung Fahrbare Arbeitsbühne bis 6,90m**
Gebrauchsüberlassung für fahrbare Arbeitsbühne DIN EN
1004-1,
Arbeitshöhe bis 6,9m
Einsatzort Sporthalle
Untergrund Sportboden
Schutzmaßnahmen sind einzukalkulieren.

Positionsmenge = Produkt aus

Stück (Gebrauchsüberlassungsmenge)
mal
Woche (Gebrauchsüberlassungsdauer)
Menge: 3,000 StWo

**01.01.8 Schutzabdeckung Sportboden**
Schutzabdeckung für das Befahren des fertigen
Sportbodens mit den vorgenannten fahrbaren
Arbeitsbühnen.
Ausführung nur auf Anweisung der Bauleitung.

Die Beschichtungen im Bereich der Hallendecke sollen
möglichst vor Herstellung des Sportbodens ausgeführt
werden., während die Gerüste noch auf dem Rohboden
fahren können. Es ist darauf zu achten, dass die
bauseitige Bitumenabdichtung nicht beschädigt wird.
Menge: 100,000 m²

**01.01.9 Aufbauen Podestleiter bis 3,80m**
Liefern und Aufbauen einer Podestleiter, Arbeitshöhe
bis 3,8m, im Gebäude, für Arbeiten in engen Bereichen
Einsatzort EG/OG1
Untergrund Linoleum/Fliesen auf schw. Estrich.
Schutzmaßnahmen sind einzukalkulieren.
Menge: 1,000 St

**01.01.10 Abbauen Podestleiter bis 3,80m**
Abbauen und Abtransportieren Podestleiter, Arbeitshöhe
bis 3,8m
Einsatzort EG/OG1
Untergrund Linoleum/Fliesen auf schw. Estrich.
Schutzmaßnahmen sind einzukalkulieren.
Menge: 1,000 St

**01.01.11 Gebrauchsüberlassung Podestleiter bis 3,80m**
Gebrauchsüberlassung für Podestleiter,
Arbeitshöhe bis 3,8m, im Gebäude, für Arbeiten in engen
Bereichen
Einsatzort EG/OG1
Untergrund Linoleum/Fliesen auf schw. Estrich.
Schutzmaßnahmen sind einzukalkulieren.

Positionsmenge = Produkt aus

Stück (Gebrauchsüberlassungsmenge)
mal
Woche (Gebrauchsüberlassungsdauer)
Menge: 6,000 StWo

#### Untertitel 01.03 Malerarbeiten Wände

*Hinweis*

**01.03.1 Vollflächiges Abdecken von Böden**
Vollflächiges Abdecken von Böden mit Tetra-Pack
(Milchtütenpapier), gegen Verschmutzung während der
Malerarbeiten, Stöße gegen Verrutschen verkleben,
einschl. wieder entfernen nach Abschluss der Arbeiten.
In dieser Position sind nur die Flächen erfasst, wo die
Leistung nach Art und Umfang nicht als Nebenleistung
einzuordnen ist.
Menge: 300,000 m²

**01.03.2 Schutz durch Abkleben Bautenschutzfolie**
Besonderer Schutz von Bau- und
Anlageteilen sowie
Einrichtungsgegenständen duch
staubdichtes Abkleben von
Bautenschutzfolien ab 0,2 mm Dicke.

Nur nach Anweisung der Bauleitung.
Menge: 300,000 m²

**01.03.4 Besondere Maßnahmen zum Schutz von Wänden Sichtbeton, innen**
Schutzabdeckung von Wänden Sichtbetonflächen,
einschließlich Abkleben, Unterhaltung und späterer
Beseitigung/Entsorgung.
Abdeckung bestehend aus:
Schutzfolie selbstklebende Folie, in Streifen von ca.
30 cm, in den Bereichen der Übergänge Trockenbauwände/
Mauerwerkswände zu Sichtbetonwänden.

Ort:
0.01 Fachraum M./Bühne
1.37 Differenz. 2
1.41 Teeküche
1.42 Lehrer: innenarbeitspl.
Menge: 41,800 m

*Hinweis*

*Hinweis*
Für glatte, gleichmäßige
Oberflächen sollte der Untergrund in der Regel
mindestens der Oberflächengüte Q3 entsprechen.
Putzoberflächen und Spachtelung von Trockenbauwändenund
verputzten Wänden wurden bei den Gewerken AN Rohbau und
AN Trockenbau in Q3 gefordert.

**01.03.5 Nachträgliche Verspachtelung GK-Wände, Q3**
Vorhandene Verspachtelung Q3 auf
Eignung,
Trag- und Haftfähigkeit prüfen. Fläche
säubern.

Nur auf Anordnung der Bauleitung,
wenn Q3 nicht erfüllt: Herstellen der
Oberflächengüte Q3 durch breiteres
Spachteln der Fugenbereiche sowie
scharfes Abziehen (Abporen) der
restlichen Fläche mit
Mineral-Handspachtel, für späteres
Tapezieren mit Vlies und Anstrich.
Menge: 50,000 m²

**01.03.6 Nachträgliche Verspachtelung Putzflächen, Q3**
Vorhandene Putzflächen Q3 auf
Eignung,
Trag- und Haftfähigkeit prüfen. Fläche
säubern.

Nur auf Anordnung der Bauleitung,
wenn Q3 nicht erfüllt: Herstellen der
Oberflächengüte Q3 durch breiteres
Spachteln der Fugenbereiche sowie
scharfes Abziehen (Abporen) der
restlichen Fläche mit
Mineral-Handspachtel, für späteres
Tapezieren mit Vlies und Anstrich.
Menge: 50,000 m²

*Hinweis*

**01.03.7 Wandflächen grundieren**
Wandflächen aus Gipskarton oder Kalkzementputz reinigen
und für Malervliese/Latexanstrich grundieren.
Untergrund auf Eignung, Trag-
und Haftfähigkeit prüfen. Flächen säubern.
mit Grundanstrich, Tiefgrund grundieren.
- emissionsarm,
-  tief eindringend,
- gut verfestigend,
- alkalibeständig,
- schnell trocknend,
- wasserdampfdiffusionsfähig,
- geprüft gemäß AgBB-Schema
Menge: 1483,710 m²

**01.03.8 Vlies auf Wände**
Tapezieren der Wände mit glatter Faservlies-Tapete,
und dem passenden Kleber, faltenfrei auf Stoß
verkleben.
Untergrund Gipsputz, Kalk-Zement-Putz oder Gipskarton,
Strukturloser, reißfester Wand- und Deckenbelag,
rissüberbrückend, direkt mit Dispersionsfarben
überarbeitbar, für innen
Flächengewicht: ca. 130 g/qm
Farbton: naturweiß
Menge: 1441,500 m²

**01.03.9 Latexfarbe NAB K1, auf Vlies, seidenmatt**
Latexfarbe für Sanitärbereiche, NAK 1, hoch
reinigungsfähig, beständig gegen wässrige
Desinfektionsmittel, scheuerbeständig gem. DIN 53778
diffusionsoffen
Zwischen- und Schlussbeschichtung mit Latexfarbe
auf Vlies.

Eigenschaften:
emissionsarm, lösemittel- und weichmacherfrei, AgBB
schadstoffgeprüft, desinfektionsmittelbeständig gemäß
Prüfnachweis, wasserdampfdiffusionsfähig,

Nassabriebbeständigkeit: Klasse 1
Kontrastverhältnis (weiß): Klasse 2 bei 7 m²/l
Flächengewicht Vlies: ca. 130 g/m²
Im Systemaufbau schwer entflammbar B1
Glanzgrad: seidenmatt
Standardfarbton: weiß

angebotenes Fabrikat

'....................................'
Menge: 526,620 m²

**01.03.10 Dispersionsfarbe NAB K2, auf Vlies, seidenmatt**
Dispersionsfarbe für Verwaltungs und Lehrerbereich,
NAK 2, hoch reinigungsfähig,
diffusionsoffen .
Zwischen- und Schlussbeschichtung mit Dispersionsfarbe,
auf Vlies.

Eigenschaften:
emissionsarm, lösemittel- und weichmacherfrei, AgBB
schadstoffgeprüft, desinfektionsmittelbeständig gemäß
Prüfnachweis, wasserdampfdiffusionsfähig,

Nassabriebbeständigkeit: Klasse 1
Kontrastverhältnis (weiß): Klasse 2 bei 7 m²/l
Flächengewicht Vlies: ca. 130 g/m²
Im Systemaufbau schwer entflammbar B1
Glanzgrad: seidenmatt
Standardfarbton: weiß
Menge: 771,620 m²

**01.03.11 Vollton Latexfarbe NAB K1, auf Vlies, seidenmatt**
Vollton Latexfarbe für Flure und Aufenthaltsbereiche,
NAK 1, hoch reinigungsfähig, scheuerbeständig gem. DIN
53778
diffusionsoffen .
Zwischen- und Schlussbeschichtung mit
Vollton-Latexfarbe,
auf Vlies.

Eigenschaften:
emissionsarm, lösemittel- und weichmacherfrei, AgBB
schadstoffgeprüft, desinfektionsmittelbeständig gemäß
Prüfnachweis, wasserdampfdiffusionsfähig,

Nassabriebbeständigkeit: Klasse 1
Kontrastverhältnis (weiß): Klasse 2 bei 7 m²/l
Flächengewicht Vlies: ca. 130 g/m²
Im Systemaufbau schwer entflammbar B1
Glanzgrad: seidenmatt
Farbton: RAL 6034/ RAL 7022 bzw. Standard-RAL Farbton
nach Wahl des AG
Menge: 143,260 m²

**01.03.12 Laibungen an Öffnungen und Nischen, Streichen**
Streichen von horizontalen und vertikalen Laibungen,
wie in den vorgenannten Positionen beschrieben.
Laibungstiefe bis ca. 25 cm.

Ort:
0.04/0.05/0.16 Rückz. Therap. Lager. Erste H.
1.44/1.45/1.46 Mitarbeiter Büro 1-3
0.28 Flur 3
Menge: 30,930 m

**01.03.13 Fugen dauerelastisch versiegeln**
Fugen mit elastischem Dichtstoff,
streichfähig, aus Acrylatdispersion,
Ausführung umlaufend um Türzargen,
oberhalb von Sockelfliesen,
Decken-Wandanschlüssen, im
Bereich von Materialübergängen usw.
Fugenbreite bis 10 mm, Kehlfugen bis
10/10 mm.
Menge: 1000,000 m

#### Untertitel 01.04 Malerarbeiten Decken

**01.04.1 Grundierung, pigmentiert-wasserverdünnbar**
Grundierung, pigmentiert-wasserverdünnbar
Liefern und Auftragen eines pigmentierten
Grundiermittels auf Kunststoffdispersionsbasis für
innen zur Vorbereitung nachfolgender Beschichtungen.

Produkteigenschaften:
- Offenzeit verlängernd für Folgeanstriche
- Griffig, speziell auf dünnem Gipsspachtel (> 0,5 mm)
- Verkieselungsfähige Grundbeschichtung
- Lösemittel- und konservierungsmittelfrei
- Wasserverdünnbar

Technische Eigenschaften:
- Wasserdurchlässigkeitsrate nach DIN EN 1062:
- w-Wert: Klasse: W1 (hoch)
- Wasserdampfdurchlässigkeit nach DIN EN 1062:
- sd-Wert: Klasse: V1 (hoch)
- Modifizierte, remineralisierende
  Kunststoffdispersion nach DIN 55945.
- Korngröße nach DIN EN 1062: Klasse S1 fein (<100 my)
- Dichte: ca. 1,5 g/cm3
- Farbton: abgestimmt auf die Schlussbeschichtung
- Verbrauch: 200 ml/m²
Menge: 40,200 m²

**01.04.2 Deckenanstrich Latex auf GK-Decken, ungelocht**
Unterdecke in Dusch- und Umkleidebereichen als
Gipskartonplatten glatt, vollflächig, Höhe bis ca. 3,50
m über OKFF, wie folgt behandeln:
Innenanstrich feuchtraumgeeignet bis zur vollständigen
Deckung nach EN 13300, einschl. erforderlicher
Spachtelungen von Fehlstellen und Schleifarbeiten
Anstrichsystem:
- Grundbeschichtung
- Zwischen- und Schlussbeschichtung.

Vollton Latexfarbe, NAK 1, hoch reinigungsfähig,
beständig gegen wässrige Desinfektionsmittel,
scheuerbeständig gem. DIN 53778
diffusionsoffen
Zwischen- und Schlussbeschichtung mit Latexfarbe

Eigenschaften:
emissionsarm, lösemittel- und weichmacherfrei, AgBB
schadstoffgeprüft, desinfektionsmittelbeständig gemäß
Prüfnachweis, wasserdampfdiffusionsfähig,

Nassabriebbeständigkeit: Klasse 1
Kontrastverhältnis (weiß): Klasse 2 bei 7 m²/l
Flächengewicht Vlies: ca. 130 g/m²
Im Systemaufbau schwer entflammbar B1
Glanzgrad: seidenmatt
Standardfarbton dunkel: RAL 7022 Umbraugrau oder nach
Wahl des AG
Menge: 40,200 m²

#### Untertitel 01.06 Lackierarbeiten auf Stahl

##### Abschnitt 01.06.01 EG

**01.06.01.1 Anstrich auf Stahlzargen T0.18, T0.13, T0.28, T0.29 - bis 0,885 x 0,135 x 2,365 m**
Innenanstrich nach DIN 18363 herstellen, auf
Stahlumfassungszargen,
Zargenbreite x Maulweite x Zargenhöhe = bis 0,885 x
0,135 x 2,365 m, mit Alkydharzlackfarbe, glatt matt,
Farbton umbragrau RAL 7022 nach Wahl AG, gem.
Bemusterung.

Untergrundvorbehandlung:
- vorhandene Grundierung prüfen und reinigen,
- Schäden der Grundierung ausbessern

Anstrichsystem:
- Zwischenbeschichtung,
- Schlussbeschichtung
Menge: 4,000 Stk

**01.06.01.2 Anstrich auf Stahlzargen T0.01, T0.02, T0.03, T0.23, T0.24, T0.25 - bis 1.010 x 0,135 x 2,365 m**
Innenanstrich nach DIN 18363 herstellen, auf
Stahlumfassungszargen,
Zargenbreite x Maulweite x Zargenhöhe = bis 1,010 x
0,135 x 2,365 m, mit Alkydharzlackfarbe, glatt matt,
Farbton umbragrau RAL 7022 nach Wahl AG, gem.
Bemusterung.

Untergrundvorbehandlung:
- vorhandene Grundierung prüfen und reinigen,
- Schäden der Grundierung ausbessern

Anstrichsystem:
- Zwischenbeschichtung,
- Schlussbeschichtung
Menge: 6,000 Stk

**01.06.01.3 Anstrich auf Stahlzargen T0.06, T0.08, T0.22, T0.30 - bis 1.010 x 0,200 x 2,365 m**
Innenanstrich nach DIN 18363 herstellen, auf
Stahlumfassungszargen,
Zargenbreite x Maulweite x Zargenhöhe = bis 1,010 x
0,200 x 2,365 m, mit Alkydharzlackfarbe, glatt matt,
Farbton umbragrau RAL 7022 nach Wahl AG, gem.
Bemusterung.

Untergrundvorbehandlung:
- vorhandene Grundierung prüfen und reinigen,
- Schäden der Grundierung ausbessern

Anstrichsystem:
- Zwischenbeschichtung,
- Schlussbeschichtung
Menge: 4,000 Stk

**01.06.01.4 Anstrich auf Stahlzargen T0.11, T0.12, T0.15, T0.17, T0.20, T0.32 - bis 1.010 x 0,240 x 2,365 m**
Innenanstrich nach DIN 18363 herstellen, auf
Stahlumfassungszargen,
Zargenbreite x Maulweite x Zargenhöhe = bis 1,010 x
0,240 x 2,365 m, mit Alkydharzlackfarbe, glatt matt,
Farbton umbragrau RAL 7022 nach Wahl AG, gem.
Bemusterung.

Untergrundvorbehandlung:
- vorhandene Grundierung prüfen und reinigen,
- Schäden der Grundierung ausbessern

Anstrichsystem:
- Zwischenbeschichtung,
- Schlussbeschichtung
Menge: 6,000 Stk

**01.06.01.5 Anstrich auf Stahlzargen T0.04, T0.26 - bis 1.135 x 0,135 x 2,365 m**
Innenanstrich nach DIN 18363 herstellen, auf
Stahlumfassungszargen,
Zargenbreite x Maulweite x Zargenhöhe = bis 1,135 x
0,135 x 2,365 m, mit Alkydharzlackfarbe, glatt matt,
Farbton umbragrau RAL 7022 nach Wahl AG, gem.
Bemusterung.

Untergrundvorbehandlung:
- vorhandene Grundierung prüfen und reinigen,
- Schäden der Grundierung ausbessern

Anstrichsystem:
- Zwischenbeschichtung,
- Schlussbeschichtung
Menge: 2,000 Stk

**01.06.01.6 Anstrich auf Stahlzargen T0.07, T0.09, T0.27 - bis 1.135 x 0,200 x 2,365 m**
Innenanstrich nach DIN 18363 herstellen, auf
Stahlumfassungszargen,
Zargenbreite x Maulweite x Zargenhöhe = bis 1,135 x
0,200 x 2,365 m, mit Alkydharzlackfarbe, glatt matt,
Farbton umbragrau RAL 7022 nach Wahl AG, gem.
Bemusterung.

Untergrundvorbehandlung:
- vorhandene Grundierung prüfen und reinigen,
- Schäden der Grundierung ausbessern

Anstrichsystem:
- Zwischenbeschichtung,
- Schlussbeschichtung
Menge: 3,000 Stk

**01.06.01.7 Anstrich auf Stahlzargen T0.05, T0.10, T0.16, T0.31 - bis 1.135 x 0,240 x 2,365 m**
Innenanstrich nach DIN 18363 herstellen, auf
Stahlumfassungszargen,
Zargenbreite x Maulweite x Zargenhöhe = bis 1,135 x
0,240 x 2,365 m, mit Alkydharzlackfarbe, glatt matt,
Farbton umbragrau RAL 7022 nach Wahl AG, gem.
Bemusterung.

Untergrundvorbehandlung:
- vorhandene Grundierung prüfen und reinigen,
- Schäden der Grundierung ausbessern

Anstrichsystem:
- Zwischenbeschichtung,
- Schlussbeschichtung
Menge: 4,000 Stk

**01.06.01.8 Anstrich auf Stahlzargen T0.14 - bis 1.135 x 0,345 x 2,365 m**
Innenanstrich nach DIN 18363 herstellen, auf
Stahlumfassungszargen,
Zargenbreite x Maulweite x Zargenhöhe = bis 1,135 x
0,345 x 2,365 m, mit Alkydharzlackfarbe, glatt matt,
Farbton umbragrau RAL 7022 nach Wahl AG, gem.
Bemusterung.

Untergrundvorbehandlung:
- vorhandene Grundierung prüfen und reinigen,
- Schäden der Grundierung ausbessern

Anstrichsystem:
- Zwischenbeschichtung,
- Schlussbeschichtung
Menge: 1,000 Stk

*Hinweis*

**01.06.01.9 Anstrich Lüftungsleitungen Sporthalle**
Innenanstrich nach DIN 18363 herstellen, auf
bauseitigen Lüftungskanälen inkl. Ab- und
Zuluftöffnungen sowie Aufhängung
Durchmesser ca. 355mm, L insg. ca.55,00m
Arbeitshöhe bis 7,10m über OKRF

Untergrundvorbehandlung:
nach Wahl des AN

Anstrichsystem:
- Zwischenbeschichtung,
- Schlussbeschichtung

RAL Farbton weiß matt nach Wahl des AG
Menge: 55,000 m

**01.06.01.10 Anstrich Winkel Sporthalle**
Innenanstrich nach DIN 18363 herstellen, auf
bauseitigen Stahlwinkel, der als Auflager für das
Trapezblech der Sporthalle dient.
L-Winkel ca. b x h 50mm x 100mm
Arbeitshöhe bis 7,60m über OKRF

Untergrundvorbehandlung:
nach Wahl des AN

Anstrichsystem:
- Zwischenbeschichtung,
- Schlussbeschichtung

für alle sichtbaren Flächen
RAL Farbton silbergrau oder weiß matt nach Wahl des AG
Menge: 85,240 m

**01.06.01.11 Anstrich Balkenschuhe Sporthalle**
Innenanstrich nach DIN 18363 herstellen, auf
bauseitigen Balkenschuhen der BSH-Binder mit den
Abmessungen h = 130cm, t = 30cm, b = 35cm
planeben spachteln, schleifen, grundieren und in mattem
Standardfarbton nach Wahl des AG, beschichten.
Sichtbare Oberfläche inkl. Stirnseiten t = 2,5cm
Material: Stahl verzinkt, mit Schweißnähten
Die Befestigungsmittel Bolzen M20, 6 Stck. pro Schuh,
sind im gleichen Farbton zu beschichten.
Arbeitshöhe bis zu 7,20m über OKFF.

Der Schutz der angrenzenden Bauteile wie der
Sichtbetonstützen und Brettschichtholzbinder ist in die
Pos. mit einzukalkulieren, inkl. anbringen. entfernen
und entsorgen nach Abschluss der Arbeiten.
Menge: 8,000 St

##### Abschnitt 01.06.02 OG 1

**01.06.02.1 Anstrich auf Stahlzargen T1.35, T1.36, T1.37 - bis 1.010 x 0,115 x 2,285 m**
Innenanstrich nach DIN 18363 herstellen, auf
Stahlumfassungszargen,
Zargenbreite x Maulweite x Zargenhöhe = bis 1,010 x
0,115 x 2,285 m, mit Alkydharzlackfarbe, glatt matt,
Farbton umbragrau RAL 7022 nach Wahl AG, gem.
Bemusterung.

Untergrundvorbehandlung:
- vorhandene Grundierung prüfen und reinigen,
- Schäden der Grundierung ausbessern

Anstrichsystem:
- Zwischenbeschichtung,
- Schlussbeschichtung
Menge: 3,000 Stk

**01.06.02.2 Anstrich auf Stahlzargen T1.44 - bis 1.010 x 0,135 x 2,285 m**
Innenanstrich nach DIN 18363 herstellen, auf
Stahlumfassungszargen,
Zargenbreite x Maulweite x Zargenhöhe = bis 1,010 x
0,135 x 2,285 m, mit Alkydharzlackfarbe, glatt matt,
Farbton umbragrau RAL 7022 nach Wahl AG, gem.
Bemusterung.

Untergrundvorbehandlung:
- vorhandene Grundierung prüfen und reinigen,
- Schäden der Grundierung ausbessern

Anstrichsystem:
- Zwischenbeschichtung,
- Schlussbeschichtung
Menge: 1,000 Stk

**01.06.02.3 Anstrich auf Stahlzargen T1.47, T1.54 - bis 1.010 x 0,200 x 2,285 m**
Innenanstrich nach DIN 18363 herstellen, auf
Stahlumfassungszargen,
Zargenbreite x Maulweite x Zargenhöhe = bis 1,010 x
0,200 x 2,285 m, mit Alkydharzlackfarbe, glatt matt,
Farbton umbragrau RAL 7022 nach Wahl AG, gem.
Bemusterung.

Untergrundvorbehandlung:
- vorhandene Grundierung prüfen und reinigen,
- Schäden der Grundierung ausbessern

Anstrichsystem:
- Zwischenbeschichtung,
- Schlussbeschichtung
Menge: 2,000 Stk

**01.06.02.4 Anstrich auf Stahlzargen T1.56, T1.57 - bis 1.010 x 0,150 x 2,285 m**
Innenanstrich nach DIN 18363 herstellen, auf
Stahlumfassungszargen,
Zargenbreite x Maulweite x Zargenhöhe = bis 1,010 x
0,150 x 2,285 m, mit Alkydharzlackfarbe, glatt matt,
Farbton umbragrau RAL 7022 nach Wahl AG, gem.
Bemusterung.

Untergrundvorbehandlung:
- vorhandene Grundierung prüfen und reinigen,
- Schäden der Grundierung ausbessern

Anstrichsystem:
- Zwischenbeschichtung,
- Schlussbeschichtung
Menge: 2,000 Stk

**01.06.02.5 Anstrich auf Stahlzargen T1.48, T1.55 - bis 0,885 x 0,135 x 2,285 m**
Innenanstrich nach DIN 18363 herstellen, auf
Stahlumfassungszargen,
Zargenbreite x Maulweite x Zargenhöhe = bis 0,885 x
0,135 x 2,285 m, mit Alkydharzlackfarbe, glatt matt,
Farbton umbragrau RAL 7022 nach Wahl AG, gem.
Bemusterung.

Untergrundvorbehandlung:
- vorhandene Grundierung prüfen und reinigen,
- Schäden der Grundierung ausbessern

Anstrichsystem:
- Zwischenbeschichtung,
- Schlussbeschichtung
Menge: 2,000 Stk

**01.06.02.6 Anstrich auf Stahlzargen T1.33, T1.38, T1.39, T1.40, T1.41, T1.42, T1.45, T1.46 - bis 1.010 x 0,240 x 2,285 m**
Innenanstrich nach DIN 18363 herstellen, auf
Stahlumfassungszargen,
Zargenbreite x Maulweite x Zargenhöhe = bis 1,010 x
0,240 x 2,285 m, mit Alkydharzlackfarbe, glatt matt,
Farbton umbragrau RAL 7022 nach Wahl AG, gem.
Bemusterung.

Untergrundvorbehandlung:
- vorhandene Grundierung prüfen und reinigen,
- Schäden der Grundierung ausbessern

Anstrichsystem:
- Zwischenbeschichtung,
- Schlussbeschichtung
Menge: 8,000 Stk

**01.06.02.7 Anstrich auf Stahlzargen T1.34 - bis 1.500 x 0,240 x 2,285 m**
Innenanstrich nach DIN 18363 herstellen, auf
Stahlumfassungszargen,
Zargenbreite x Maulweite x Zargenhöhe = bis 1,500 x
0,240 x 2,285 m, mit Alkydharzlackfarbe, glatt matt,
Farbton umbragrau RAL 7022 nach Wahl AG, gem.
Bemusterung.

Untergrundvorbehandlung:
- vorhandene Grundierung prüfen und reinigen,
- Schäden der Grundierung ausbessern

Anstrichsystem:
- Zwischenbeschichtung,
- Schlussbeschichtung
Menge: 1,000 Stk

#### Untertitel 01.07 Stundenlohnarbeiten

*Hinweis*
Vorbemerkungen
Stundenlohnarbeiten

Zusätzlich anfallende Arbeiten werden
direkt nach Aufwand vergütet.

Der AN muss auf den Stundenzetteln
neben den üblichen Daten und
Personenangaben - folgendes
deutlich lesbar aufführen:

Veranlassung für die
betreffende Arbeit (ggf.
Auftragsdaten)
Genaue Ortsbeschreibung der
Arbeit (z. B. Geschoss,
Raum-Nr., Achsen etc.)
Beschreibung der
ausgeführten Arbeit
genaue Bezeichnung des
(dabei)
verarbeiteten/verbrauchten
Materials.

Soweit nicht im Einzelfall der Einsatz
einer bestimmten
Mitarbeiterqualifikation vereinbart ist,
wird im Anerkennungsfall nur die
Tarifgruppe vergütet, die den
Anforderungen der Arbeit entspricht;
unabhängig davon, ob die Arbeit
tatsächlich von einer höheren
Tarifgruppe ausgeführt wurde.

Der Einsatz von Werkzeugen und
Montagehilfen wird nicht gesondert
vergütet. Für bauaufsichtliches
Personal (Bauführer, Polier usw.)
erfolgt, wenn nicht besonders
angeordnet, keine Vergütung.

Die Stundenverrechnungssätze
enthalten:

die Lohn- u. Gehaltskosten
einschl. vermögenswirksamer
Leistungen;
die tariflichen und
übertariflichen Zuschläge;
die Lohn- und
Gehaltsnebenkosten;
Gemeinkosten, Wagnis und
Gewinn;
Wegezeitvergütung und
Fahrgelderstattung.

Tagelohnstunden und Leistungen
nach VOB/B § 2 (8) 2 sind vor der
Ausführung anzumelden und dürfen
nur auf Anweisung der Bauleitung
ausgeführt werden. Über die
Stundenlohnarbeiten hat der AN
arbeitstäglich geführte Stundenzettel
in regelmäßigen kurzen Abständen,
spätestens innerhalb von drei Tagen,
mit Materialnachweis 2-fach bei der
Objektüberwachung zur
Unterschrift und Anerkennung
sowie durchschriftlich bei der
Projektleitung (nach Absprache mit
dem Auftraggeber) per Fax
einzureichen.
Die anerkannten Stundenzettel sind
der Abrechnung beizufügen, nicht
unterschriebene und nicht innerhalb
von drei Tagen eingereichte
Stundenzettel werden später nicht
anerkannt.

**01.07.1 Stunden eines Facharbeiters**
Stunden eines Facharbeiters zum
Nachweis.
Menge: 5,000 h

**01.07.2 Stunden einer Hilfskraft**
Stunden einer Hilfskraft zum
Nachweis. Werden keine Hilfskräfte
beschäftigt, ist hier der
Facharbeiterlohn anzubieten.
Menge: 5,000 h

USt %: 19,00
